# ARV Ölspurbeseitigung AM Glienke und Süderholz 26-28
Angebotsaufforderung (GAEB 90, DA83)
Vergabenummer: 2026-322
Währung: EUR
Auftraggeber: Autobahn GmbH des Bundes

## ARV Ölspurbeseitigung AM Glienke
Datum: 16.04.26

### Abschnitt 00 Einsatzbereitschaft herstellen

#### Unterabschnitt 00.00 EB herstellen, Zulagen, Wartezeit

**00.00.0001 Einsatz Ölbeseitigung**
Herstellen der Einsatzbereitschaft am Havarieort,
bezogen auf den Komplex einer Nassreinigungsmaschine,
einschl. der gesamten benötigten Technik und Personal,
sowie der Wiederherstellung der Einsatzbereitschaft
nach Einsatzende,
Montag - Sonntag 00:00 - 24:00,
je Schadensfall zur Beseitigung der Verunreinigung
einschl. Vor- und Nachbearbeitungszeit innerhalb der
geforderten Einsatzzeit.
Menge: 7,000 St

**00.00.0002 Zulage zu Pos. 00.00.001**
Zulage zur Position 00.00.001
wie vor, jedoch bezogen nur auf eine weitere
Nassreinigungsmaschine einschl. des gesamten
Bedienpersonals.
Menge: 1,000 St

**00.00.0003 Einsatz Bodenaustausch**
Herstellung der Einsatzbereitschaft am Havarieort,
bezogen auf die gesamte benötigte Technik für
Bodenaustausch und Personal sowie die Wiederherstellung
der Einsatzbereitsschaft nach Einsatzende,
Montag - Sonntag 00:00 - 24:00,
je Schadensfall zur Beseitigung der Verunreinigung
einschl. Vor- und Nachbearbeitungszeit innerhalb der
geforderten Einsatzzeit.
Menge: 5,000 St

**00.00.0004 Zulage Nachtarbeit**
Zulage Nachtarbeit,
Zulage für Arbeiten an Werktagen von 22:00 Uhr bis 6:00
Uhr.
Abgerechnet wird nach den nachgewiesenen und
bestätigten Mannstunden vor Ort.
Menge: 4,000 h

**00.00.0005 Zulage Sonn-/Feiertags**
Zulage Sonn- und Feiertage,
Zulage für Arbeiten an Sonn- und gesetzlichen
Feiertagen.
Abgerechnet wird nach den nachgewiesenen und
bestätigten Mannstunden vor Ort.
Menge: 2,000 h

**00.00.0006 Wartezeit**
Wartezeit aufgrund nicht durch den AN bestimmbarer
Randbedingungen
(Unfallaufnahme, -beräumung etc.),
pauschal für die eingesetzte Technik und Personal
je Stunde.
Menge: 1,000 h

*Hinweis*
Die Mengenangaben Positionen ergeben sich
aus mehreren Havariefällen In die Zulage Winter fallen
Aufwendungen um bei winterlichen Bedingungen eine
Vereisung der Verkehrsflächen zu verhindern, ggf. durch
Verwendung auftauender bzw.abstumpfender Mittel.

### Abschnitt 01 Maschinelle Ölspurbeseitigung

#### Unterabschnitt 01.00 Ölverunreinigungen b 100 m2 Größe

**01.00.0001 Beseitigung von Ölverunreinigungen**
Beseitigung von Ölverunreinigungen
(Kfz-Betriebsstoffe) von über 0 bis 100 m2 Gesamtgröße,
im maschinellen Nassreinigungsverfahren,
trockene/nasse Fahrbahn,
einschließlich Aufbringen einer Reinigungslösung und
Absaugen der anfallenden Gemische,
Einsatz aller der dazu notwendigen Gerätschaften
einschl. Bedienpersonal, ohne zusätzliche Abreinigung
zuvor aufgebrachten Ölbindemittels.
Vor- und Nachbearbeitungszeit sowie die fachgerechte
Entsorgung werden gesondert vergütet.
Abgerechnet wird die mit Betriebsstoffen benetzte,
verunreinigte Fläche.
Menge: 80,000 m2

**01.00.0002 Zulage Winter**
Zulage zur Pos. 01.00.0001 je m2,
Zulage bei Lufttemperatur unter 5 Grad Celsius.
Menge: 40,000 m2

#### Unterabschnitt 01.01 Ölverunreinigungen b 500 m2 Größe

**01.01.0001 Beseitigung von Ölverunreinigungen**
Beseitigung von Ölverunreinigungen
(Kfz-Betriebsstoffe) von über 100 bis 500 m2
Gesamtgröße,
im maschinellen Nassreinigungsverfahren,
trockene/nasse Fahrbahn,
einschließlich Aufbringen einer Reinigungslösung und
Absaugen der anfallenden Gemische,
Einsatz aller der dazu notwendigen Gerätschaften
einschl. Bedienpersonal, ohne zusätzliche Abreinigung
zuvor aufgebrachten Ölbindemittels.
Vor- und Nachbearbeitungszeit sowie die fachgerechte
Entsorgung werden gesondert vergütet.
Abgerechnet wird die mit Betriebsstoffen benetzte,
verunreinigte Fläche.
Menge: 320,000 m2

**01.01.0002 Zulage Winter**
Zulage zur Pos. 01.01.0001 je m2,
Zulage bei Lufttemperatur unter 5 Grad Celsius.
Menge: 320,000 m2

#### Unterabschnitt 01.02 Ölverunreinigungen b 1000 m2 Größe

**01.02.0001 Beseitigung von Ölverunreinigungen**
Beseitigung von Ölverunreinigungen
(Kfz-Betriebsstoffe) von über 500 bis 1000 m2
Gesamtgröße,
im maschinellen Nassreinigungsverfahren,
trockene/nasse Fahrbahn,
einschließlich Aufbringen einer Reinigungslösung und
Absaugen der anfallenden Gemische,
Einsatz aller der dazu notwendigen Gerätschaften
einschl. Bedienpersonal, ohne zusätzliche Abreinigung
zuvor aufgebrachten Ölbindemittels.
Vor- und Nachbearbeitungszeit sowie die fachgerechte
Entsorgung werden gesondert vergütet.
Abgerechnet wird die mit Betriebsstoffen benetzte,
verunreinigte Fläche.
Menge: 1400,000 m2

**01.02.0002 Zulage Winter**
Zulage zur Pos. 01.02.0001 je m2,
Zulage bei Lufttemperatur unter 5 Grad Celsius.
Menge: 700,000 m2

#### Unterabschnitt 01.03 Ölverunreinigungen b 3000 m2 Größe

**01.03.0001 Beseitigung von Ölverunreinigungen**
Beseitigung von Ölverunreinigungen
(Kfz-Betriebsstoffe) von über 1000 bis 3000 m2
Gesamtgröße,
im maschinellen Nassreinigungsverfahren,
trockene/nasse Fahrbahn,
einschließlich Aufbringen einer Reinigungslösung und
Absaugen der anfallenden Gemische,
Einsatz aller der dazu notwendigen Gerätschaften
einschl. Bedienpersonal, ohne zusätzliche Abreinigung
zuvor aufgebrachten Ölbindemittels.
Vor- und Nachbearbeitungszeit sowie die fachgerechte
Entsorgung werden gesondert vergütet.
Abgerechnet wird die mit Betriebsstoffen benetzte,
verunreinigte Fläche.
Menge: 2500,000 m2

**01.03.0002 Zulage Winter**
Zulage zur Pos. 01.03.0001 je m2,
Zulage bei Lufttemperatur unter 5 Grad Celsius
Menge: 1800,000 m2

#### Unterabschnitt 01.04 Ölverunreinigungen b 6000 m2 Größe

**01.04.0001 Beseitigung von Ölverunreinigungen**
Beseitigung von Ölverunreinigungen
(Kfz-Betriebsstoffe) von über 3000 bis 6000 m2
Gesamtgröße,
im maschinellen Nassreinigungsverfahren,
trockene/nasse Fahrbahn,
einschließlich Aufbringen einer Reinigungslösung und
Absaugen der anfallenden Gemische,
Einsatz aller der dazu notwendigen Gerätschaften
einschl. Bedienpersonal, ohne zusätzliche Abreinigung
zuvor aufgebrachten Ölbindemittels.
Vor- und Nachbearbeitungszeit sowie die fachgerechte
Entsorgung werden gesondert vergütet.
Abgerechnet wird die mit Betriebsstoffen benetzte,
verunreinigte Fläche.
Menge: 3100,000 m2

**01.04.0002 Zulage Winter**
Zulage zur Pos. 01.04.0001 je m2,
Zulage bei Lufttemperatur unter 5 Grad Celsius
Menge: 3100,000 m2

#### Unterabschnitt 01.05 Ölverunreinigungen ü 6000 m2 Größe

**01.05.0001 Beseitigung von Ölverunreinigungen**
Beseitigung von Ölverunreinigungen
(Kfz-Betriebsstoffe) über 6000 m2 Gesamtgröße,
im maschinellen Nassreinigungsverfahren,
trockene/nasse Fahrbahn,
einschließlich Aufbringen einer Reinigungslösung und
Absaugen der anfallenden Gemische,
Einsatz aller der dazu notwendigen Gerätschaften
einschl. Bedienpersonal, ohne zusätzliche Abreinigung
zuvor aufgebrachten Ölbindemittels.
Vor- und Nachbearbeitungszeit sowie die fachgerechte
Entsorgung werden gesondert vergütet.
Abgerechnet wird die mit Betriebsstoffen benetzte,
verunreinigte Fläche.
Menge: 6100,000 m2

**01.05.0002 Zulage Winter**
Zulage zur Pos. 01.05.0001 je m2,
Zulage bei Lufttemperatur unter 5 Grad Celsius
Menge: 6100,000 m2

*Hinweis*
Zulagen zu Positionen 01.00.0001, 01.01.0001,
01.02.0001, 01.03.0001, 01.04.0001, 01.05.0001 Die
Abreinigung von ÖBM bei Einsatz der
Nassreinigungsmaschine im Nassreinigungsverfahren wird
nicht gesondert vergütet

#### Unterabschnitt 01.06 Zusätzliche Abreinigung

**01.06.0001 Zulage zu Positionen**
Zulage zu Positionen je m2,
für zusätzliche Abreinigung von zuvor aufgebrachtem
Ölbindemittel.

Abgerechnet wird die mit Ölbindemittel verunreinigte
Fläche.
Menge: 1200,000 m2

*Hinweis*
In die Erdbaupositionen sind alle erforderlichen
Materiallieferungen, Maschinen, Geräte sowie
Bedienpersonal je Schadensbereich einzurechnen und
werden nicht gesondert vergütet.

### Abschnitt 02 Erdbauleistungen

#### Unterabschnitt 02.00 Erdbauleistungen

**02.00.0001 Material liefern und einbauen Boden*Vertiefungen Planum n.ges.**
Material liefern, einbauen und verdichten.
Material = Boden, Bodenklasse mind. Z 1.1.
Einbaustelle = Vertiefungen, die durch Aushub
ungeeigneten Bodens im Seitenbereich (außerhalb des
Bankettbereiches) entstanden sind.
Das Herstellen des Planums wird nicht gesondert
vergütet.
Abgerechnet wird nach Wiegescheinen.
Menge: 50,000 t

**02.00.0002 Bankett profilgerecht herstellen 2schicht*0/22*, 0/22 12 tief+ 6 hoch*3cm tiefer EVd>=40MN/m2**
Bankett profilgerecht herstellen. Erschwernisse durch
Einbauten, Schächte und Straßenabläufe werden nicht
gesondert vergütet.
Die Ausführung der Bankettbefestigung erfolgt
zweischichtig:
Untere Schicht:
Material = Schotter 0/22, Schottertragschichtmaterial
nach ZTV SoB, aus natürlichen Mineralstoffen oder
RC-Material mit einem Zuordnungswert
Z< 1.1 nach LAGA-TR (in WSZ Z0).
[Einbaudicke = 16 - 20 cm]
Obere Schicht:
Material = Oberboden-Schotter-Gemisch, Schotter 0/22,
Schotteretragschichtmaterial nach ZTV SoB, aus
natürlichen Mineralstoffen
oder RC-Material mit einem Zuordnugswert Z< 1.1 nach
LAGA-TR (in
WSZ Z0)
Oberboden, Bodengruppe 6 nach DIN 18915,
Gemisch: 20 M.-% Oberboden und 80 M.-% Schotter 0/22.
[Einbaudicke = 6 - 8 cm]
Querneigung 12 v.H. am tiefliegenden und 6 v.H. am
hochliegenden Fahrbahnrand.
Einbauhöhe im verdichteten Zustand 3 cm unter
Fahrbahnoberkante.
Verdichtung erfolgt erst nach Einbau der oberen Schicht
einschließlich Verdichtung des ggf. Böschungsbereiches
und der Böschungsschulter.
Dynamisches Verformungsmodul EVD mindestens 40 MN/m2.
Abgerechnet wird nach Auftragsprofilen.
Menge: 1,000 m3

*Hinweis*
Für die Entsorgung benötigten Behälter, Maschinen,
Geräte sowie Bedienpersonal sind in die EP der Pos.
einzurechnen und werden nicht gesondert vergütet. Der
Transport vom Havarieort zur Betriebsstätte des AN ist
Bestandteil der Pos. 00,

### Abschnitt 03 Entsorgung

#### Unterabschnitt 03.00 Entsorgung

**03.00.0001 Gefährlichen Abfall laden, fördern**
Gefährlichen Abfall laden, fördern und entsorgen.
Abgerechnet wird nach Wiegescheinen.
Abfall der bei der Leistungserbringung des Abschnittes
01 -
Maschinelle Ölspurbeseitigung anfällt, inkl.
- Transport zur Entsorgungsanlage einschl. evtl.
Zwischenlagerung,
- Entladen, ggf. Restentleerung (Reinigung),
- einschl. Entsorgungskosten u. SBB Gebühren.
In diese Position sind alle mit der Entsorgung
entstehenden Kosten einzurechnen (z.B.
Entsorgungsnachweis, Formularhandling, Übernahmeschein,
Begleitschein gemäß NachwV, Registerführung).
AN = Verfahrensbevollmächtigter und Beauftragter des
AG.
Gebühren der Entsorgungsanlage sind einzurechnen.
Menge: 10,000 t

**03.00.0002 Wie vor jedoch (ÖBM)**
Wie vor, jedoch
Verbrauchsmaterial (Ölbindemittel, anderes
Konditionierungsmaterial).
Menge: 0,800 t

**03.00.0003 Gefährlichen Abfall (Boden)**
Gefährlichen Abfall (Boden) ausheben, laden und
entsorgen.
Abgerechnet wird nach Wiegescheinen.
Abfall der bei der Leistungserbringung des Abschnittes
02 - Erdbauleistungen anfällt, inkl.
Entladen, ggf, Restentleerung (Reinigung).
- einschl. Entsorgungskosten u. SBB Gebühren.
Der Transport zur Entsorgungsanlage wird gesondert
abgerechnet.
In diese Position sind alle mit der Entsorgung
entstehenden Kosten einzurechnen (z.B.
Sammelentsorgungsnachweis gemäß Allgemeinverfügung
LUGV, Formularhandling, Formular (HE),
Begleitschein gemäß NachwV, Registerführung).
AN = Verfahrensbevollmächtigter und Beauftragter des
AG.
Gebühren der Entsorgungsanlage sind einzurechenen.
Menge: 52,000 t

**03.00.0004 Transportkosten Entsorger (Boden)**
Transportkosten für gefährliche Abfälle (Boden) vom
Havarieort direkt oder von der Betriebstätte bzw. dem
Zwischenlager des AN zur Entsorgungsanlage bzw. in
einen zugelassenen Sicherstellungsbereich,
Abgerechnet wird der mittels Fahrtenschreiber
nachgewiesene Zeitaufwand.
Menge: 16,000 h

*Hinweis*
Die Analyse ist gemäß der Anforderung der
Entsorgungsanlage,  i.d.R. als Eingangsanalyse
erforderlich. Bei Bodenwaschanlagen ist ggf. eine
zweite Analyse, als Ausgangsanalyse erforderlich.

**03.00.0005 Deklarationsanalytik (Boden)**
Deklarationsanalytik (Boden) entsprechend den
Annahmekriterien des Entsorgers.
Abgerechnet wird nach der Anzahl der nachgewiesenen
Analysen.
Menge: 5,000 St

### Abschnitt 04 Sonstige Leistungen

#### Unterabschnitt 04.00 Bereitstellung/Lieferung

**04.00.0001 Verbrauchsmaterial Ölbindemittel**
Verbrauchsmaterial (Ölbindemittel, anderes
Konditionierungsmaterial).
Manuelles Aufbringen von Ölbindemittel Typ III R
(Sicherheitsdatenblatt beifügen) und intensives Hin-
und Herkehren.
Nur auf Anweisung des AG.
Abgerechnet wird die gelieferte/verbrauchte Menge.
Menge: 60,000 kg

**04.00.0002 Verbrauchsmaterial Ölbindefließ**
Verbrauchsmaterial (Ölbindefließ, wasserabweisend und
ölaufnehmend).
Lieferung (Sicherheits-/Dateneinsatzblatt beifügen),
Auf- und Abbau
des Ölbindfefließes.
Nur auf Anweisung des AG.
Abgerechnet wird nach Fläche, gemäß Dateneinsatzblatt.
Menge: 10,000 m2

#### Unterabschnitt 04.01 Abfallmanagement/Dokumentation

*Hinweis*
Ein Einsatzleiter ist nur beim Einsatz von
mindestens 2 Reinigungsmaschinen oder von mind. 4
Einsatzkräften (inkl. Einsatzlleiter) vergütungsfähig
und wenn dieser vorab zwecks Einsatzkoordinierung
seitens der Meisterei angefordert wird.

**04.01.0001 Abfallmanagement vor Ort**
Abfallmanagement vor Ort / Organisationsaufwand /
Koordinierung.
Nur auf Anforderung des AG.
Abgerechnet wird nach den nachgewiesenen und
bestätigten Mannstunden.
Menge: 10,000 h

**04.01.0002 Dokumentation je Schadensfall**
Dokumentation je Schadensfall gem. Vorgaben des AG
erstellen.
Menge: 12,000 St

#### Unterabschnitt 04.02 Leistungen auf Anforderung des AG

**04.02.0001 Einsatz Ladetechnik**
Einsatz zusätzlicher Ladetechnik.
Einsatz Ladetechnik (Bagger bis 14 t)
Einsatz von Geräten und Arbeitsmaterialien,
einschließlich An- u. Abtransport sowie des
erforderlichen Bedienpersonals,
Ladetechnik für Bodenaushub, Bodenaustausch,
Havariegutbergung usw.
Nur auf Anweisung des AG.
Abgerechnet wird der mittels Fahrtenschreiber
nachgewiesene Zeitaufwand.
Menge: 10,000 h

USt %: 19,00
